# WC-Trennwände
Angebotsaufforderung (GAEB 90, DA83)
Währung: EUR

## WC-Trennwände
Datum: 03.07.26

*Hinweis*
Baubeschreibung des Bauvorhabens

Die Energetische Sanierung und der Neubau der OGS an
der Astrid-Lindgren-Grundschule in Horstmar Leer, setzt
sich in folgenden Maßnahmen zusammen:

Die Baumaßnahmen aller Gewerke oder Leistungsbereiche
erfolgen in Abschnitten laut Bauzeitenplan.
Begonnen wird laut Bauzeitenplan mit dem

Bauabschnitt 1  Abbruch und Erdarbeiten,
Außenbereich), es folgt dann
Bauabschnitt 2  die Erweiterung und den Neubau der
WC- und Toilettenanlage, sowie der
  OGS-Räume
Bauabschnitt 3  Umbau im Bestand dieses  werden
parallel ausgeführt.

Witterungsbedingte Bauverzögerungen sind nicht
vorherzusehen und werden nicht separat vergütet. Der
Bauzeitenplan ist zu beachten.

Besondere Umstände
Der Schulbetrieb wird während der gesamten Bauzeit,
aufrechterhalten. Daher wird der Abbruch, der Neubau
und die Sanierung in 3 Bauphasen unterteilt. Dadurch
kann gewährleistet werden, dass in den jeweiligen
Bauabschnitten durchgängig gearbeitet werden kann.
Trotzdem ist besonders sensibles Vorgehen und
Rücksichtnahme erforderlich.

Angaben zur Ausführung
Der AN kann sich vor Abgabe des Angebotes vor Ort einen
Überblick über die Situation verschaffen, eine
Inaugenscheinnahme ist von der Straße
Geschwister-Buller-Str. aus möglich. Es ist möglich,
das Gebäude von innen zu besichtigen, bzw. zu begehen.
Aber dies muss mit dem Planer und dem Hausmeister
abgestimmt und abgesprochen werden.
Die beigefügten Pläne dienen dazu, die vorhandene
Situation und Planung genauer darzustellen.

Angabe zur Örtlichkeit
Anschrift der Baustelle:
Geschwister-Buller-Straße 1
Gemarkung:  Horstmar
Flur:  107
Flurstück:  840

Allgemeines zur Baumaßnahme

Gebäudestruktur
Das vorhandene Schulgebäude wurde ca. 1956/1966
errichtet. 1987 teilweise erweitert. Der vorh.
2-geschossige Schultrakt ist in Massivbauweise gebaut
worden.
Die Schule wird in Ihrer Substanz erhalten bleiben. Das
Schulgebäude wird komplett neu strukturiert und
entsprechend der UVV, Arbeitsstättenrichtlinien und des
Brandschutz umgesetzt, sodass eine vollfunktionsfähige Schulgebäude in Verbindung entsteht.

Für eine Übersicht wurde der nachfolgenden
Ausschreibung Anlagen in Form von:

- Grundrisse Personal/ Schüler/ Schülerinnen
- Bauzeitenplan

beigefügt.

Es wird von der Stadt Horstmar im Zuge der dann
laufenden Baumaßnahme eine ordnungsgemäße Zu- und
Abfahrt zum Grundstück zur Verfügung gestellt. Auf dem
Grundstück befindet sich eine Zuwegung von der Straße "
Geschwister- Buller-Straße " aus.

Der AN hat seine Baustelleneinrichtung auf den von der
Bauleitung zugewiesenen Flächen einzurichten.
Verkehrsflächen sind besonders im Baustellenlageplan
gekennzeichnet. Personenkraftwagen können nur auf den
dafür vorgesehenen Parkflächen abgestellt werden. Auf
der Baustelle gilt grundsätzlich die
Straßenverkehrsordnung. Davon abweichend ist die
Höchstgeschwindigkeit mit "Schrittgeschwindigkeit"
festgelegt. Verkehrsflächen und Wege dürfen nicht durch
Bau- und Montagearbeiten beeinträchtigt werden und
falls dieses Notwendig ist, ist diese mit der
Bauleitung Stadt Horstmar zu planen und abzustimmen.

Liste der Beteiligten

Bauherr
Stadt Horstmar,
Kirchstr. 1-3
48612 Horstmar

### Bereich 1 WC-Trennwandanlagen

*Hinweis*
Anzubieten ist die Lieferung und gebrauchsfertige
Montage von WC-Trennwänden

Profile:  Aluminium eloxiert oder pulverbeschichetet
Beschläge: pulverbeschichtete Alu-Riegelschloss mit
Nylon
  Knopfgarnitur
Bänder:  3-Rollen Edelstahlband, pro Tür ein Federband
Farben:  nach Wahl des Bauherrn (Farbpalette
Hersteller)

Der Anlagentyp muß TÜV-geprüft sein und über das
GS-Zeichen für geprüfte Sicherheit verfügen. Anlagen
ohne gültige TÜV-GS-Prüfung sind nicht zugelassen.

Vorderfronten
müssen aus mind. 13 mm wasserunempfindlichen
HPL-Platten mit beidseitig rauhmatter Oberfläche
bestehen.
Alle sichtbaren Kanten müssen gefräst und gefast sein.
Über die gesamte Vorderfront muss ein umgreifendes
3-Kammer-Abdeckprofil aus Aluminium, verlaufen, um eine
hohe Stabilität der Anlage zu gewährleisten.
Wandanschlüsse sind mit gerundeten Aluminium-U-Profilen
auszuführen, um bauliche Unebenheiten ausgleichen zu
können.

Türen
müssen aus dem gleichen Material wie die Vorderfront
bestehen, stumpf einschlagend und selbstschließend
sein. Alle Kanten sind in einem Radius von mind. 20 mm
und sämtliche Ecken in einem Radius von mind. 9 mm
abzurunden. Das Türanschlagprofil aus
Aluminium-Rundprofil mind. ø 45 mm,  muss an der
Schlossseite mit einer Gummidichtung versehen sein, um
ein geräuscharmes
Schließen der Tür zu gewährleisten.

Trennwände
müssen aus dem gleichen Material wie die Vorderfront
bestehen. Die sichtbaren Kanten, oben und unten, sind
zu fräsen und zu fasen. An bauseitiger Wand und
Vorderfront muss die Trennwand mit einem gerundeten
U-Profil befestigt sein.

Füße
aus Aluminiumrohr, mind. 40 mm stark, mit trittfesten
Nylonrosetten. Die Füße müssen höhenverstellbar und
unsichtbar im Boden befestigt sein. Sie sind in die
senkrechten Rundprofile einzulassen.

Beschläge
je Tür 3 Stück 3-Rollen-Edelstahlbänder, davon ein
Federband, poliert oder pulverbeschichtet Die Feder
muss mit korrosionsschützender Beschichtung versehen
sein.
Riegelschloss bestehend aus einem pulverbeschichteten
Alu-Schlosskasten mit Riegel in Edelstahl und
Zugknöpfen mit Rot-Weiß-Verriegelung in Nylon.

Zubehör
Je WC-Kabine sind ein Nylon-Kleiderhaken und ein
Türpuffer mitzuliefern und zu montieren. Die
Befestigung hat verdeckt zu erfolgen.

Schamwände stehend
Maße: mind. 500 x 1850 mm aus dem gleichen Material wie
die Vorderfront.Wandanschluss mit vier
pulverbeschichteten Schamwand-haltern. Die vordere
obere Ecke ist in einem Radius von mind. 100 mm die
untere Ecke in einem Radius von mind. 9 mm abgerundet.
Die Wand wird mit einem Stützfuß am Boden
befestigt.

Farben Profile
eloxiert oder pulverbeschichtet, Schamwandhalter nur
pulverbeschichtet.
Farbe nach Wahl des Bauherrn

Farben Platten
Farbe nach Wahl des Bauherrn

Farben Nylonteile
Farbe nach Wahl des Bauherrn

Umweltschutz
Es dürfen keine PVC- oder asbesthaltigen Stoffe
verwendet werden.

Angebotenes
Fabrikat:..............................................
.....

Angebotonener
Typ:...................................................
....

#### Abschnitt 1.1 WC-Trennwände

**1.1.5 Damen WC-Anlage (Personal)**
bestehend aus je

1 Vorderfront  1760x 2000 mm
1 Tür  650 x 2000 mm

Komplett liefern und gebrauchsfertig montieren einschl.
Verriegelung und Zubehör sowie sämtlichen Nebenarbeiten
Menge: 1,000 Stck

**1.1.10 Damen WC-Anlage (Schülerinnen)**
bestehend aus je

1 Vorderfront  3510 x 2000 mm
2 Türen  650 x 2000 mm
1 Trennwand  900 x 2000 mm

Komplett liefern und gebrauchsfertig montieren einschl.
Verriegelung und Zubehör sowie sämtlichen Nebenarbeiten
Menge: 1,000 Stck

**1.1.20 Damen WC-Anlage (Schülerinnen)**
bestehend aus je

1 Vorderfront  3510 x 2000 mm
4 Türen  650 x 2000 mm
3 Trennwände  1500 x 2000 mm
3 Aussparungen (rechtw.)

Komplett liefern und gebrauchsfertig montieren einschl.
Verriegelung und Zubehör sowie sämtlichen Nebenarbeiten
Menge: 1,000 Stck

**1.1.30 Herren WC-Anlage (Schüler)**
bestehend aus je

1 Vorderfront  3510 x 2000 mm
2 Türen  650 x 2000 mm
1 Trennwand  900 x 2000 mm

Komplett liefern und gebrauchsfertig montieren einschl.
Verriegelung und Zubehör sowie sämtlichen Nebenarbeiten
Menge: 1,000 Stck

**1.1.40 WC-Herren, Schamwand**
bestehend aus je

1 Schamwand stehend  650 x 1850 mm
1 Aussparungen (rechtw.)
2 Edelstahl Schamwandhalter

Komplett liefern und gebrauchsfertig montieren einschl.
Verriegelung und Zubehör sowie sämtlichen Nebenarbeiten
Menge: 3,000 Stck

#### Abschnitt 1.2 Sonstiges

**1.2.10 Edelstahl-Einhandverriegelung mit Alu-Schloss**
passend zum angebotenen Trennwandsystem
komplett liefern und gebrauchsfertig montieren einschl.
Zubehör sowie sämtlichen Nebenarbeiten

Angebotenes Fabrikat
:...............................................

Angebotener Typ
:......................................................
Menge: 9,000 Stck

**1.2.20 Edelstahl-Haken**
passend zum angebotenen Trennwandsystem
komplett liefern und gebrauchsfertig montieren einschl.
Zubehör sowie sämtlichen Nebenarbeiten

Angebotenes Fabrikat
:...............................................

Angebotener
Typ:...................................................
...
Menge: 9,000 Stck

**1.2.30 Edelstahl-Hakenpuffer**
passend zum angebotenen Trennwandsystem
komplett liefern und gebrauchsfertig montieren einschl.
Zubehör sowie sämtlichen Nebenarbeiten

Angebotenes Fabrikat
:...............................................

Angebotener Typ
:......................................................
Menge: 9,000 Stck

**1.2.40 Edelstahl Rollenhalter**
passend zum angebotenen Trennwandsystem
komplett liefern und gebrauchsfertig montieren einschl.
Zubehör sowie sämtlichen Nebenarbeiten

Angebotenes Fabrikat
:...............................................

Angebotener Typ
:......................................................
Menge: 9,000 Stck

**1.2.50 Edelstahl Ersatz-Rollenhalter**
passend zum angebotenen Trennwandsystem
komplett liefern und gebrauchsfertig montieren einschl.
Zubehör sowie sämtlichen Nebenarbeiten

Angebotenes Fabrikat
:...............................................

Angebotener Typ
:......................................................
Menge: 9,000 Stck

**1.2.60 Bürstengarnitur**
passend zum angebotenen Trennwandsystem
komplett liefern und gebrauchsfertig montieren einschl.
Zubehör sowie sämtlichen Nebenarbeiten

Angebotenes Fabrikat
:...............................................

Angebotener Typ
:......................................................
Menge: 9,000 Stck

**1.2.70 Edelstahl Bürstengarnitur**
passend zum angebotenen Trennwandsystem
komplett liefern und gebrauchsfertig montieren einschl.
Zubehör sowie sämtlichen Nebenarbeiten

Angebotenes Fabrikat
:...............................................

Angebotener Typ
:......................................................
Menge: 9,000 Stck

**1.2.80 Edelstahl Fußrosette mit Alu Fuß**
passend zum angebotenen Trennwandsystem
komplett liefern und gebrauchsfertig montieren einschl.
Zubehör sowie sämtlichen Nebenarbeiten

Angebotenes Fabrikat
:...............................................

Angebotener Typ
:......................................................
Menge: 7,000 Stck

**1.2.90 Edelstahl-Piktogramm "Behindertengerecht"**
passend zum angebotenen Trennwandsystem
komplett liefern und gebrauchsfertig montieren einschl.
Zubehör sowie sämtlichen Nebenarbeiten

Angebotenes Fabrikat
:...............................................

Angebotener Typ
:......................................................
Menge: 1,000 Stck

**1.2.100 Edelstahl-Piktogramm "Herren"**
passend zum angebotenen Trennwandsystem
komplett liefern und gebrauchsfertig montieren einschl.
Zubehör sowie sämtlichen Nebenarbeiten

Angebotenes Fabrikat
:...............................................

Angebotener Typ
:......................................................
Menge: 1,000 Stck

**1.2.110 Edelstahl-Piktogramm "Damen"**
passend zum angebotenen Trennwandsystem
komplett liefern und gebrauchsfertig montieren einschl.
Zubehör sowie sämtlichen Nebenarbeiten

Angebotenes Fabrikat
:...............................................

Angebotener Typ
:......................................................
Menge: 1,000 Stck

**1.2.120 Fliesenvorsprung schliessen mit hinterlegtem Alu-U-Profilen**
in Verbindung mit der Montage komplett herstellen
einschl. sämtlichen Zubehör und Nebenarbeiten.
Menge: 2,000 lfm

#### Abschnitt 1.3 Stundenlohnarbeiten

*Hinweis*
Tagelohnarbeiten

für gesondert durch die Bauleitung in Auftrag gegebene
Tagelohnarbeiten werden die nachfolgend inkl. aller
Zuschläge aufgeführten Stundensätze nur vergütet, wenn
die Arbeiten durch die Bauleitung beauftragt wurden und
ein täglich geführter Nachweis durch die Bauleitung
anerkannt wurde.
Bei Überschreitung der nachstehend aufgeführten
Stundensätze ist die Bauleitung zu verständigen und für
weitere Leistungen ein Zusatzauftrag einzuholen.

Sämtliche Stundenlohnarbeiten sind vor Beginn der
Arbeiten von der örtlichen Bauleitung zu genehmigen!

Alle Stundenzettel sind täglich, spätestens nach 24
Stunden vorzulegen und zu genehmigen,ansonsten verfällt
der Anspruch ersatzlos!

**1.3.10 Tagelohnarbeiten eines Hilfsarbeiters**
Menge: 5,000 Std

**1.3.20 Tagelohnarbeiten eines Facharbeiters**
Menge: 5,000 Std

USt %: 19,00
